# Bm Forbach, Instandhaltung Infrastruktur allgemein
Angebotsaufforderung (GAEB 90, DA83)
Vergabenummer: 000000000000000
DV-Nummer: 00000000
Bieternummer: 000

## Instandhaltung ETB 2017
Datum: 27.07.17

### Los 1 Schwellenwechsel km 9,300 bis km 9,700

*Hinweis*
Bei den Arbeiten handelt es sich um
Instandhaltungsarbeiten auf der Ermstalbahn zwischen
Metzingen und Bad Urach.

Die Streckenlänge beträgt 10,540 km.
Es handelt sich um eine eingleisige,
nichtelektrifizierte Strecke.

Folgende Bauleistungen sind vorgesehen:

- Dua Stopfarbeiten auf der gesamten Strecke in
Einzelabschnitten
- Einzelfehlerbeseitigung auf der Strecke in mehreren
Abschnitten
- km 9,300 bis 9,700 Schwellenwechsel, die vorhandenen
Schienen werden weiter verwendet.
- Kleineisenwechsel
- Schweiß- und Schleifarbeiten in Weichen und an
Fahrschienen

Achtung:
Schwellenteilung Bestand: 68cm,
Schwellenabstand Neu: 63cm

Die Altstoffe sind durch den AN zu entsorgen.
Die Oberbaustoffe sind bis zum Einbau durch den AN vor
Diebstahl zu sichern.

*Hinweis*
Für die Baumaßnahmen wird die Bahnstrecke für die
Dauer eines Wochenendes gesperrt und ein SEV auf der
Ermstalbahn eingerichtet.

Sperrung:
Wo-ende  Fr,13.10. nach Betriebsende ca. 21.00 Uhr bis
Mo,16.10. vor Betriebsbeginn ca. 5:00 Uhr

Die Zuschläge für Feiertag, Wochenend- und
Nachtarbeit,
sowie die Behinderung durch den Bahnbetrieb außerhalb
der Vollsperrung sind in die Einheitspreise
einzurechnen.

Die Bauvermessung ist Sache des AN.

*Hinweis*
Das Betreiben eines Arbeitszuges einschließlich
Bedienpersonal und Betriebsstoffen ist in die
jeweiligen Leistungspositionen, bei denen der
Arbeitszug benötigt wird, einzurechnen.

Arbeitszug nach Wahl und entsprechend den
Anforderungen des Auftragnehmers.
Als Zugfahrzeuge können sowohl gleisgebundene
Fahrzeuge wie Lokomotiven als auch ZW-Fahrzeuge
verwendet werden.
Anhänger müssen über die Hauptluft des Zugfahrzeuges
gebremst sein.
Alle Fahrzeuge müssen gemäß EBO für das Fahren auf
Eisenbahnstrecken zugelassen sein.
Die Zug- und Bremskraft ist der Anhängelast
anzupassen.
Die Bediener müssen im Besitz von gültigen
Führerscheinen gemäß VDV-Vorschrift sein.

Bei Fahrzeugen, die auf dem Schienenwege im Netz der
EN AG zu einer Baustelle fahren, muss die
Fahrplantrasse über das EVU, bei dem das Fahrzeug bzw.
Maschine eingestellt ist, bis zum Einsatzort bestellt
werden.
Das EVU muss einen Infrastrukturnutzungsvertrag mit
der ENAG abschließen.

#### Abschnitt 1.01 Baustelle einrichten

*Hinweis*
Das Betreiben eines Arbeitszuges einschließlich
Bedienpersonal und Betriebsstoffen ist in die
jeweiligen Leistungspositionen, in denen  der
Auftragnehmer gleisgebundene oder Zweiwegefahrzeuge
einzusetzen möchte, einzurechnen.

Arbeitszug nach Wahl und entsprechend den
Anforderungen des Auftragnehmers.
Als Zugfahrzeuge können sowohl gleisgebundene
Fahrzeuge wie Lokomotiven als auch ZW-Fahrzeuge
verwendet werden.
Anhänger müssen über die Hauptluft des Zugfahrzeuges
gebremst sein.
Alle Fahrzeuge müssen gemäß EBO für das Fahren auf
Eisenbahnstrecken zugelassen sein.
Die Zug- und Bremskraft ist der Anhängelast
anzupassen.
Die Bediener müssen im Besitz von gültigen
Führerscheinen gemäß VDV-Vorschrift sein.

Bei Fahrzeugen, die auf dem Schienenwege im Netz der
EN AG zu einer Baustelle fahren, muss die
Fahrplantrasse über das EVU, bei dem das Fahrzeug bzw.
Maschine eingestellt ist, bis zum Einsatzort bestellt
werden.
Das EVU muss einen Infrastrukturnutzungsvertrag mit
der AVG abschließen.

**1.01.01 Baustelle einrichten**
Einrichten der für die folgende Positionen
(Leistungsbeschreibung) notwendigen
Baustelleneinrichtung,
einschl. sämtlicher Nebenarbeiten gem. DIN 18299 ff.
Menge: 1,000 psch

**1.01.02 Beleuchtungseinrichtung**
Beleuchtung für die gesamte Bauzeit vorhalten,
betreiben, dem Bauablauf entsprechend anpassen
sowie auf- und abbauen.
Menge: 1,000 psch

**1.01.03 Antransport gleisgebundener Maschinen**
Gleisgebundene Maschinen und Fahrzeug des
AN auf die Baustelle transportieren.
In den Einheitspreis sind alle mit dem Transport
notwendigen Kosten, einschl. Fahrwegbenutzungsgebühren
und Lotsenkosten, einzurechnen.
Menge: 1,000 psch

**1.01.04 Vermessung der Gleisanlage**
Einrechnen und Abstecken der Gleislage,
einschl. der Vermessungsleistung für den Gleisumbau.
Menge: 1,000 psch

**1.01.05 Sicherheits- und Gesundheitsschutzplan**
Sicherheits- und Gesundheitsschutzplan ( SiGe- Plan )
gemäß Baustellenverordnung erstellen und bei
erheblichen Änderungen in der Ausführung des
Bauvorhabens anpassen. Den SiGe- Plan für jeden
Beschäftigten einsehbar auf der Baustelle vorhalten.
Menge: 1,000 psch

**1.01.06 Sicherh.- und Gesundh.- Koordin. stellen**
Sicherheits- und Gesundheitsschutz- Koordinator
während der Ausführung des Bauvorhabens gemäß
Baustellenverordnung stellen.
Die Höhe der Abschlagszahlung richtet sich nach dem
zeitlichen Fortschritt der Baumaßnahme bezogen auf die
Gesamtbauzeit.
Menge: 1,000 psch

**1.01.07 Baustelle räumen**
Baustelle von allen Geräten,
Einrichtungen und dgl. räumen.
Menge: 1,000 psch

#### Abschnitt 1.02 Bürotechnische Bearbeitung

**1.02.01 Ausführungsunterlagen entsprechend den Anforderungen des AN erstellen**
Ausführungsplanung entsprechend den Anforderungen des
AN erstellen.
Vorlage der Planung und zur Detailabstimmung beim AG
vor Ausführung einreichen.
Detailänderungen einarbeiten und zur Freigabe durch AG
einreichen.
Grundlage ist der Leistungstext sowie die allgemeinen
Regeln der Technik.

Es erfolgt die Wiederherstellung des Gleises
entsprechend des vom AG bereitgestellten
Trassierungsplan (ab km 0,350).
Menge: 1,000 psch

#### Abschnitt 1.03 Entsorgung und Transporte von Altmateria

**1.03.01 Stahlschwellen entsorgen**
Aufnehmen im Baustellenbereich und verwerten.
Abgerechnet wird nach Stück Schwelle.
Kleinschrott wird separat abgerechnet.
Menge: 47,000 t

**1.03.02 Weichenkleinteile, Kleineisen, Schrott entsorgen**
Übernehmen im Baustellenbereich und verwerten.
Abgerechnet wird nach Originalwiegescheinen.
Menge: 2,430 t

#### Abschnitt 1.04 Verkehrssicherung

**1.04.01 Verkehrsschilder, Gleisvermarkunkspunkte, Kilometerpfosten abbauen, lagern, aufbauen**
Verkehrsschilder, Gleisvermarkunkspunkte, Signaltafeln
(Schilder an Betonpfosten), Kilometerpfosten
(Blechschilder an Betonmast), Signaltafeln an
Betonpfosten oder ähnliches einschl. Fundament
abbauen.
Standorte sind vor dem Abbauen für den Wiederaufbau
rückzuversichern.
Alle Teile säubern und im Baustellenbereich lagern.
Nach Ende der Baumaßnahme nach Angabe des AG wieder
einbauen.
Fehlende und zerstörte Teile sind zu ersetzen.
Menge: 4,000 Stck

#### Abschnitt 1.05 Schwellenwechsel km 9,300 bis 9,700

*Hinweis*
Herzustellen ist der Regelbettungsquerschnitt gemäß
Richtlinien der DB
für eingleisige Strecken entsprechend Modul Ril
820.2010A14
Hierbei ist unter anderem zu berücksichtigen:
- Planumsneigung 1:20
- Schotter >30cm unter Unterkante Schwelle
- Schotter vor Schwellenkopf 40cm
- Schotterböschung 1:1,5

Oberbauform vor Umbau:
Spannbügel 49/54-St-1470

Oberbauform neu:
KS 49/54-St-1587

*Hinweis*
Stahlschwellen sind nach dem Abladen im Baufeld und
bis zum Einbau durch geeignete Maßnahmen vor Diebstahl
zu schützen.
Incl. ausgebaute Stahlschwellen aus Los 1

Ca. 120 Schwellen Restbestand nach Sortierung

**1.05.01 Stahltrogschwellen des AG sortieren**
Schwellentyp: Stahltrogschwelle Typ Sw 7 oder Sw 82,
Länge ca. 2,50m
in Bad Urach parallel des Gleises gelagert,
sortieren zum Einbau.
Kriterien:
Ungeschweißt
Spurhaltig (Rechnungsmaß 1633mm bis 1646mm = Abstand
zwischen den äußeren Rippen der Schienenbefestigung
Rissfrei
Ohne Durchrostung an den Kappen

laden, innerhalb der Baustelle fördern und abladen zum
Einbau.
Abgerechnet wird nach Stück Schwelle
Einschl. transport zum Einbauort.
Unbrauchbare Schwellen entsorgen.
Separate Vergütung.
Menge: 120,000 Stck

**1.05.02 gebrauchte Stahltrogschwellen liefern**
Gebrauchte Stahltrogschwellen incl. Kleineisen
liefern.
Stahltrogschwelle Typ Sw 7 oder Sw 82, Länge ca. 2,50m
Scheienbefestigung Typ KS - Schienenfußbreite für S49
= 125mm
Zustand: gebraucht für Regelspur
Spurhaltig (Rechnungsmaß 1633mm bis 1646mm = Abstand
zwischen den äußeren Rippen der Schienenbefestigung
Rissfrei,
Ohne Durchrostung an den Kappen

Neues Kleineisen Typ KS für eine Schwelle liefern
bestehend aus:
2 Zwischenlagen ZW 666
4 Spannklemmen Skl 12
4 Unterlegscheiben Uls 6
4 Seckskantmuttern DB M22
4 Hakenschrauben Hs 32-55
Abgerechnet wird nach Stück Schwelle
Einschl. Transport zum Einbauort.
Menge: 525,000 Stck

**1.05.03 Stahlschwellen des AG entladen**
Schwellen incl. Kleineisen vom LKW abladen und im
Im Baustellenbereich zwischenlagern.
Einschl. Transport zum Einbauort.
Abgerechnet wird nach Stück Schwelle
Menge: 525,000 Stck

**1.05.04 Fahrschiene mechanisch trennen.**
Schienenform S49
Schienen mechanisch am Stoß auf Langschieneneinheiten
mit einer Länge von ca. 180m Länge trennen
vorhandene Schweißung schälen
zum wiederverschweißen vorbereiten.
Menge: 6,000 Stk

**1.05.05 Stahlschwellen mit Spannbügel ausbauen, Stahlschwellen KS einbauen**
Dazu an vorhandenen Schwellen die Befestigungen lösen,
Schwelle ausbauen, in Eigentum AN übernehmen und von
Baustelle entfernen.
Zwischenlagen ausbauen und entsorgen
Verschmutzen Oberschotter bis 20cm Stärke ausbauen, im
Baustellenbereich fördern und auf Lager des AG
Zwischenlagern.

Verschrottung ist in getrennter Position nachzuweisen.
Schwellen, im Baustellenbereich gelagert, zur
Einbaustelle transportieren und auslegen.
Stahlschwellen mit neuen Zwischenlagen und KS Bau
einbauen.
Verlegeplanum mit vorhandenem Schotter im Zuge des
Schwellenwechsel herstellen.

Schwelle einbauen.
Schwellenteilung und Winkellage ggf. berichtigen.
Einschl. Herstellen der Laschenstöße.
Notlaschenverbinder stellt kompl. AN
Abgerechnet wird nach Gleismeter

Überschüssigen und verschmutzen Gleisschotter auf dem
Lager des AG im Bf Metzingen, Noyonallee getrennt von
anderen Baustoffen auf Anweisung AG zwischenlagern.
Menge: 400,000 m
*Unterbeschreibung 01 Oberbauform*
Auszubauende Oberbauform
Spannbügel 49/54-St-1470

Einzubauende Oberbauform
KS 49/54-St-1587

**1.05.06 Gleisschotter liefern und einbauen**
Gleisschotter als Oberschotter liefern und einbauen.
Qualität des Gleisschotter entsprechend DBS 918061 und
DIN EN 13450
Fremdüberwachungsnachweis ist vor Lieferung beim AG
einzureichen.

Lieferung nach Wahl des AN
Schotter in mehreren Arbeitsgängen einbringen.
Schotter auch für 6-Wochenstopfgang, Mehrkosten sind
einzurechnen.
Menge: 400,000 m

**1.05.07 Gleis heben, Bettung verdichten. Hebe-Verdichtgang**
Grobrichten, Verdichtgang mit 2 Eingriffen,
mit kombinierter Stopf-Richtmaschine,
max. 6 cm Hebung und max. 4 cm Verschiebung je
Durchgang
im unteren bzw. oberen Strang
Hebe- und Verschiebewerte anschreiben.
einschl. Herstellen der Überhöhung nach Angaben des AG
richten.
Schwellenfächer und Schwellen vor Kopf für jeden
Durchgang mit
Schotter versehen,
hinter dem letzten Arbeitsgang Bettungsquerschnitt
herstellen.
Heben bis 6 cm.
Beim Heben im Bogen bezieht sich das Hebemaß auf den
überhöhten Strang.
Einschl. Vorkopfverdichtung.
Menge: 400,000 m
*Unterbeschreibung 01 Oberbauform dgh Hgl*
KS 49/54-St-1587

**1.05.08 Bettung stabilisieren, 1. Stabilisierung**
Schwellenfächer und Schwellen vor Kopf mit Schotter
versehen,
mit dem Stopf-Richtgang seitlich nach Angaben des AG
ausrichten,
max. 2,5 cm Hebung.
Einschl. Vorkopfverdichtung.
Menge: 400,000 m
*Unterbeschreibung 01 Oberbauform dgh Hgl*
KS 49/54-St-1587

**1.05.09 Bettung stabilisieren, 2. Stabilisierung**
Schwellenfächer und Schwellen vor Kopf mit Schotter
versehen,
mit dem Stopf-Richtgang seitlich nach Angaben des AG
ausrichten,
max. 1,5 cm Hebung.
Einschl. Vorkopfverdichtung.
Ausführung nach Schweißarbeiten einschl. Auslauf.
Menge: 400,000 m
*Unterbeschreibung 01 Oberbauform dgh Hgl*
KS 49/54-St-1587

*Hinweis*
In allenGleisabschnitten die nicht fachgerecht mit
einen Stopfmaschine bearbeitet werden können.
z.B.im Weichenbereich, im Übergang zur festen Fahrbahn
im Bü Bereich, vor/nach festen Fahrbahnen, ...

**1.05.10 Ausführen von Stopfarbeiten, Ausführung von Hand**
Einschl. Verfüllen der Schwellenfächer mit Schotter.
Stopfen bis zur festen Lage.
Einschl. aller Nebenarbeiten.
Abgerechnet wird nach Meter Gleis.
Menge: 20,000 m
*Unterbeschreibung 01 Oberbauform*
W54-1587-B58-63
K49/54-1587-H-63
S54-1538-Y-65
Ks 49/54-1587-St-63

**Ausführungsbeschreibung 0012 Aluminotherm-Verbindungsschweißung mit kurzer Vorwärmun**
*Aluminotherm-Verbindungsschweißung mit kurzer Vorwärmung (SkV)*
Vorbereiten und Herstellen der Schweißlücke,
warmbehandeln und wärmebehandeln.
Schienenkopf profilgerecht schleifen,
Schweißung und Schotterbett säubern.
Laschen ausbauen, Kleineisen im Bereich der
Schweißung lösen und verspannen.
Schweißlücke mechanisch herstellen.
Zwischenlagen auswechseln.
Einschließl. Lieferung der Stoffe.
Schienen im Gleis eingebaut.
Sämtliche Abfälle und Rückstände der Schweißung
sind vom AN zu entsorgen.
einschl. evtl. Übergangsschweißungen und schälen.

**1.05.11 Verbindungsschweißungen an Schienen der Güte 900A**
*** gemäß Ausführungsbeschreibung Vorbereiten und Herstellen der Schweißlücke,
Mindestzugfestigkeit 880 N/mm2
Menge: 6,000 Stck

*Hinweis*
Soll Verspanntemperatur = 26° C !

**1.05.12 Spannungsausgleich herstellen**
Herstellen der Soll - Verspanntemperatur.
Schienen mit Wärmeröhre längen.
Hierzu Schienenbefestigung lösen.
Schiene anheben, mit Kunststoffhammer anschlagen oder
mit
Schienenrüttler in Schwingung versetzen,
Kleineisen im Verspanntemperaturbereich verspannen und
Lage der Zwischenlagen berichtigen.
Abgerechnet wird nach Schienenlänge.
Verspanntemperatur entsprechend 26 °C
Menge: 1058,000 m

#### Abschnitt 1.06 Durcharbeitung Gleis und Einzelfehlerbes

**1.06.01 Gleisschotter für DUA liefern und einbauen**
Gleisschotter für Dua liefern und einbauen.
Qualität des Gleisschotter entsprechend DBS 918061 und
DIN EN 13450
Fremdüberwachungsnachweis ist vor Lieferung beim AG
einzureichen.
Schotter in mehreren Arbeitsgängen ins Gleis
einbringen.
Menge: 175,000 t

*Hinweis*
Einzelfehlerbeseitigungen in folgenden Bereichen

Je Stopfabschnitt soweit nicht anders beschrieben 10m
beidseitig

Brücken- und Bahnübergangeinläufe nachstopfen:

BÜ Noyonallee km 0,405 vor/nach den Gleistragplattenn
BÜ Neuhausen Kelter km 1,605 vor/nach den
Gleistragplatten
Ermsbrücke km 3,259
BÜ Keckbronnenweg km 4,920 vor/nach den
Gleistragplatten
BÜ Roßtrieb km 5,313 vor/nach den Gleistragplatten

**1.06.02 Einzelfehler beseitigen, Bettung stabilisieren**
Schwellenfächer und Schwellen vor Kopf mit Schotter
versehen,
mit dem Stopf-Richtgang seitlich nach Angaben des AG
ausrichten,
Hebe- und Verschiebewerte nach Vorschrift DB AG
Hebe- und Verschiebewerte anschreiben.
Einschl. Vorkopfverdichtung und Herstellen des
Regelbettungsquerschnittes
einschl. Auslauf.
Kontakte sind eingebaut.
Schwellen im Bereich behindernder Anlagen, z.B.
Indusimagnete, Achszähler, von Hand stopfen.
Menge: 100,000 m

**1.06.03 Handstopfung Gleis**
Schwellen auf Anweisung AG mit Kraftstopfern anstopfen
bis zur festen Solllage der Schwellen, einschl.
Bettungsarbeiten, alle Oberbauformen. Abgerechnet wird
je behandelte Schwelle.
Menge: 20,000 m

*Hinweis*
Durcharbeitung in folgenden Bereichen

Bf Metzingen: km 0,100 bis km 0,250
Neuhausen: km 1,500 bis km 2,000
2,700 bis 2,950
3,260 bis 3,850
4,130 bis 4,460
5,313 bis 5,700
10,200 bis 10,500

Weichen 624 im Bf Metzingen und Weiche 1 im Bf Bad
Urach sind im durchgehenden Hauptgleis zu stopfen.

**1.06.04 Bettung stabilisieren, DUA -Stopfgang**
Schwellenfächer und Schwellen vor Kopf mit Schotter
versehen,
mit dem Stopf-Richtgang seitlich nach Angaben des AG
ausrichten,
Hebe- und Verschiebewerte nach Vorschrift DB AG
Hebe- und Verschiebewerte anschreiben.
Einschl. Vorkopfverdichtung und Herstellen des
Regelbettungsquerschnittes
einschl. Auslauf.
Kontakte sind eingebaut.
Schwellen im Bereich behindernder Anlagen, z.B.
Indusimagnete, Achszähler, von Hand stopfen.
Menge: 2300,000 m
*Unterbeschreibung 01 Oberbauform dgh Hgl*
W54-B70-1587
W54-B90-1667
KS49/54--St-1587
K49/54--St-1587
*Unterbeschreibung 02 Oberbauform im Anschluß/Bestand*
W14k-54-B70-1587
K49/54--St-1587
K49/54--B58-1587

*Hinweis*
Bf Metzingen Weiche 624, ABW-49-1:300-1:9
Bf Bad Urach Weiche 1, EW-49-190.1:7

**1.06.05 Zulage für Weichendurcharbeitungsstopfung**
in Weichen, als Zulage angeben. Weichenform vorhandene
Weichen alle Formen. Abgerechnet wird nach
Leistungslänge.
Menge: 115,000 m

### Los 2 Austausch von Kleineisen

#### Abschnitt 2.01 Baustelle einrichten

*Hinweis*
Das Betreiben eines Arbeitszuges einschließlich
Bedienpersonal und Betriebsstoffen ist in die
jeweiligen Leistungspositionen, bei denen der
Arbeitszug benötigt wird, einzurechnen.

Arbeitszug nach Wahl und entsprechend den
Anforderungen des Auftragnehmers.
Als Zugfahrzeuge können sowohl gleisgebundene
Fahrzeuge wie Lokomotiven als auch ZW-Fahrzeuge
verwendet werden.
Anhänger müssen über die Hauptluft des Zugfahrzeuges
gebremst sein.
Alle Fahrzeuge müssen gemäß EBO für das Fahren auf
Eisenbahnstrecken zugelassen sein.
Die Zug- und Bremskraft ist der Anhängelast
anzupassen.
Die Bediener müssen im Besitz von gültigen
Führerscheinen gemäß VDV-Vorschrift sein.

Bei Fahrzeugen, die auf dem Schienenwege im Netz der
EN AG zu einer Baustelle fahren, muss die
Fahrplantrasse über das EVU, bei dem das Fahrzeug bzw.
Maschine eingestellt ist, bis zum Einsatzort bestellt
werden.
Das EVU muss einen Infrastrukturnutzungsvertrag mit
der ENAG abschließen.

**2.01.01 Baustelle einrichten**
Einrichten der für die folgende Positionen
(Leistungsbeschreibung) notwendigen
Baustelleneinrichtung,
einschl. sämtlicher Nebenarbeiten gem. DIN 18299 ff.
Menge: 1,000 psch

**2.01.02 Beleuchtungseinrichtung**
Beleuchtung für die gesamte Bauzeit vorhalten,
betreiben, dem Bauablauf entsprechend anpassen
sowie auf- und abbauen.
Menge: 1,000 psch

**2.01.03 Baustelle räumen**
Baustelle von allen Geräten,
Einrichtungen und dgl. räumen.
Menge: 1,000 psch

#### Abschnitt 2.02 Kleineisen auswechseln

*Hinweis*
bestehendes Kleineisen K-Bau gegen KS-Bau incl.
Zwischenlagen ausgewechselt

In den Abschnitten:
km 6,350 und 7,050
km 7,700 und 8,250
km 8,450 bis 8,500
Markierung der zu bearbeiteten Bereich erfolgt
gemeinsam mit dem Bauleiter des AN  vor Beginn der
Arbeiten.
Vorhandene Schienenbefestigung:
K 54-St-1587
Befestigungssatz bestehend aus Hakenschraube,
Klemmplatte, Federring und Sechskantmutter.
4 Befestigungspunkte je Schwelle
2 Zwischenlagen

Neue Schienenbefestigung:
KS 54-St-1587
Befestigungssatz bestehend aus Hakenschraube,
Spannklemme, Unterlegscheibe und Sechskantmutter.
4 Befestigungspunkte je Schwelle
2 Zwischenlagen ZW 666, Keilförmig zur Spurerweiterung
einbauen.

*Hinweis*
Die Ausführung ist nach Wahl des AN tagsüber in
Zugpausen von ca. 25min/Stunde oder während der
nächtlichen Betriebsruhe zwischen ca. 21 bis ca. 5 Uhr
durchzuführen.

*Hinweis*
Die Verspannung des Schienenstrangs muss erhalten
bleiben.
Es dürfen max 5 aufeinanderfolgende Befestigungspunkte
gelöst werden.

**2.02.01 Kleineisen liefern**
Kleineisen Typ KS incl. Zwischenlagen liefern.
Neues Kleineisen Typ KS für eine Schwelle liefern
Bestehend aus:
2 Zwischenlagen ZW 666
4 Spannklemmen Skl 12
4 Unterlegscheiben Uls 6
4 Seckskantmuttern DB M22
4 Hakenschrauben Hs 32-55

abgerechnet wird nach Stück Schwelle
Menge: 475,000 Stck

**2.02.02 Kleineisen wechseln.**
Kleineisen bei eingebauter Schiene auswechseln.
Verspannung der Schiene darf nicht gestört werden.
vorhandenes Kleineisen ausbauen,
vorhandene Zwischenlagen ausbauen,
neue keilförmige Zwischenlagen einbauen
neues Kleineisen des AG einbauen.
Ausgebautes Kleineisen und Zwischenlagen gehen in
Eigentum des AN über und ist von der Baustelle zu
entfernen.
Abgerechnet wird nach Stück Schwelle.
Menge: 475,000 Stck
*Unterbeschreibung 01 Oberbauform*
Auszubauende Oberbauform
K49/54--St-1587

Einzubauende Oberbauform
KS 54-St-1587

### Los 3 Schweiß- und Schleifarbeiten

#### Abschnitt 3.01 Baustelle einrichten

*Hinweis*
Zugbetrieb auf der Bahnstrecke: 5:00 bis 21:00.
Pro Stunde 1 Zug je Richtung.

**3.01.01 Baustelle einrichten**
Einrichten der für die folgende Positionen
(Leistungsbeschreibung) notwendigen
Baustelleneinrichtung,
einschl. sämtlicher Nebenarbeiten gem. DIN 18299 ff.
Menge: 1,000 psch

**3.01.02 Beleuchtungseinrichtung**
Beleuchtung für die gesamte Bauzeit vorhalten,
betreiben, dem Bauablauf entsprechend anpassen
sowie auf- und abbauen.
Menge: 1,000 psch

**3.01.03 Baustelle räumen**
Baustelle von allen Geräten,
Einrichtungen und dgl. räumen.
Menge: 1,000 psch

#### Abschnitt 3.02 Schweiß- und Schleifarbeiten, Ausführung

**3.02.01 Stöße schleifen**
Stöße schleifen, Höhen- und Richtungsfehler
beseitigen, an aluminothermischen Schweißverbindungen,
an Abbrennstumpfschweißungen, und an Gas- und
Lichtbogenschweißungen durch Schleifen.
Schienenbefestigung lösen, schadhaften Bereich
ausarbeiten, Zwischenlagen bei Bedarf auswechseln und
Kleineisen verspannen. Schienenformen S 49 und S 54.,
Schienenzugfestigkeit bis 880 N/mm².
Menge: 5,000 Stck

**3.02.02 Handstopfung Gleis**
Schwellen auf Anweisung AG mit Kraftstopfern anstopfen
bis zur festen Solllage der Schwellen, einschl.
Bettungsarbeiten, alle Oberbauformen. Abgerechnet wird
je behandelte Schwelle.
Menge: 10,000 Stck

**3.02.03 Auftragschweißen Schienen bis 10 mm**
Auftragschweißen Schienenkopfbreite, Tiefe bis 10 mm,
an Schienen, Schleuderstellen, und anderen
Schadstellen. Gegenwärmen, profilgerecht schleifen und
Wärmebehandeln, im Lichtbogenschweißverfahren.
Schienenbefestigung lösen, schadhaften Bereich
ausarbeiten, Zwischenlagen bei Bedarf auswechseln und
Kleineisen verspannen. Schienenformen S 49 und S 54.,
Schienenzugfestigkeit bis 880 N/mm².
Menge: 5,000 m

**3.02.04 Herzstückbereich schleifen**
Herzstück incl. Flügelschienen, alle Bauarten,
vermessen und profilgerecht schleifen. Schienenform S
49 und S 54. Herzstück vergütet auf 1080 bis 1.320
N/mm².
Menge: 2,000 Stck

**3.02.05 Auftragsschweißen Herzstückbereich bis 400 mm**
Auftragsschweißen Herzstück bis 400 mm, alle Bauarten,
vermessen und profilgerecht schleifen, im
Lichtbogenschweißverfahren, gegenwärmen einschl.
wärmebehandeln. Kleineisen im Herzstückbereich lösen,
verspannen, Futterstücke und waagrechte
Schraubverbindungen verspannen, schadhaftes Kleineisen
und schadhafte Zwischenlagen auswechseln einschl.
Bettungsarbeiten.
Herzstück vergütet auf 1080 bis 1.320 N/mm².
Menge: 3,000 Stck

**3.02.06 Handstopfung Weiche im Herzstückbereich**
Herzstück auf Anweisung AG von Hand stopfen. Im
Herzstückbereich Schwellen anstopfen bis zur festen
Lage, einschl. Bettungsarbeiten, alle Oberbauformen.
Menge: 10,000 Stck

#### Abschnitt 3.03 Schleif- und Schweißarbeiten, Ausführung

*Hinweis*
Stöße im Abschnitt 0,680 bis 0,800

**3.03.01 Stöße schleifen**
Stöße schleifen, Höhen- und Richtungsfehler
beseitigen, an aluminothermischen Schweißverbindungen,
an Abbrennstumpfschweißungen, und an Gas- und
Lichtbogenschweißungen durch Schleifen.
Schienenbefestigung lösen, schadhaften Bereich
ausarbeiten, Zwischenlagen bei Bedarf auswechseln und
Kleineisen verspannen. Schienenformen S 49 und S 54.,
Schienenzugfestigkeit bis 880 N/mm².
Menge: 10,000 Stck

**3.03.02 Handstopfung Gleis**
Schwellen auf Anweisung AG mit Kraftstopfern anstopfen
bis zur festen Solllage der Schwellen, einschl.
Bettungsarbeiten, alle Oberbauformen. Abgerechnet wird
je behandelte Schwelle.
Menge: 20,000 Stck
